# Dispositivo de ventilación grande (2ud), referencia 29532 de IDE - de IDE Electric

- Propiedad del archivo: CONSTRUNARIO
- Formato: FIEBDC-3/2012
- Programa: Construnario Versión 3.51
- Fecha de los precios: 01/03/2023
- Divisa: EUR

**29532** u Dispositivo de ventilación grande (2ud), referencia 29532 de IDE - de IDE Electric
Precio: 13.33
MATERIALES: Termoplásticos. Facilitan la circulación del aire por convección en el interior de los módulos impidiendo la formación de condensaciones. Diseñados para evitar la entrada de cuerpos extraños. Código EAN: 8431044155395
