# Bisagra flexible por destornillador, referencia 29541 de IDE - de IDE Electric

- Propiedad del archivo: CONSTRUNARIO
- Formato: FIEBDC-3/2012
- Programa: Construnario Versión 3.51
- Fecha de los precios: 01/03/2023
- Divisa: EUR

**29541** u Bisagra flexible por destornillador, referencia 29541 de IDE - de IDE Electric
Precio: 4.29
Para apertura lateral de módulos. Código EAN: 8431044155418 Código eCl@ss 6.0: EC002620
