# Tornillo de cierre, cabeza triangular, referencia 29553 de IDE. Para caja ROC32. 10xBolsa 4 ud - de IDE Electric

- Propiedad del archivo: CONSTRUNARIO
- Formato: FIEBDC-3/2012
- Programa: Construnario Versión 3.51
- Fecha de los precios: 22/11/2023
- Divisa: EUR

**29553** u Tornillo de cierre, cabeza triangular, referencia 29553 de IDE. Para caja ROC32. 10xBolsa 4 ud - de IDE Electric
Precio: 7.82
MATERIALES: Poliamida. Imperdibles y precintables. Código EAN: 8431044155517
