# Cofret ip67 9 mod.178p. 1-3p+n+t, 32a. 1-2p+tt 16a (ip67) - de IDE Electric

- Propiedad del archivo: CONSTRUNARIO
- Formato: FIEBDC-3/2012
- Programa: Construnario Versión 3.51
- Fecha de los precios: 01/03/2023
- Divisa: EUR

**40018_67** u Cofret ip67 9 mod.178p. 1-3p+n+t, 32a. 1-2p+tt 16a (ip67) - de IDE Electric
Precio: 105.10
MATERIALES LIBRES DE HALÓGENOS. Marco y base en ABS gris RAL 7035. Ventana transparente color Fumé con protección UV. Conjunto completo en IP67. Código EAN: 8431044235134 Código ETIM 6.0: EC000379
