# Armario distribucion enlazable IP40 670x910x212 sin puerta, ni tapas, ni railes - de IDE Electric

- Propiedad del archivo: CONSTRUNARIO
- Formato: FIEBDC-3/2012
- Programa: Construnario Versión 3.51
- Fecha de los precios: 01/03/2023
- Divisa: EUR

**40ENL96-120** u Armario distribucion enlazable IP40 670x910x212 sin puerta, ni tapas, ni railes - de IDE Electric
Precio: 294.92
Acero laminado RAL 9003. Armarios suministrados vacíos, sin tapas ni raíl DIN. Es necesario solicitar el kit de tapas + raíl DIN correspondiente. Armarios suministrados sin puerta. Es necesario solicitar dos referencias cuerpo + puerta. Código EAN: 8431044280776 Código eCl@ss 6.0: EC000058
