# Armario distribución superficie IP40 vacío puerta transparente 670x1110x212 - de IDE Electric

- Propiedad del archivo: CONSTRUNARIO
- Formato: FIEBDC-3/2012
- Programa: Construnario Versión 3.51
- Fecha de los precios: 01/03/2023
- Divisa: EUR

**40SUP120-168PT** u Armario distribución superficie IP40 vacío puerta transparente 670x1110x212 - de IDE Electric
Precio: 495.90
Acero laminado RAL 9003. Armarios suministrados vacíos, sin tapas ni raíl DIN. Es necesario solicitar el kit de tapas + raíl DIN correspondiente. Armarios suministrados con puerta transparente. Código EAN: 8431044283173 Código eCl@ss 6.0: EC000058
