# Armario distribución superficie IP40 vacío puerta opaca 670x910x212 - de IDE Electric

- Propiedad del archivo: CONSTRUNARIO
- Formato: FIEBDC-3/2012
- Programa: Construnario Versión 3.51
- Fecha de los precios: 01/03/2023
- Divisa: EUR

**40SUP96-120PO** u Armario distribución superficie IP40 vacío puerta opaca 670x910x212 - de IDE Electric
Precio: 372.43
Acero laminado RAL 9003. Armarios suministrados vacíos, sin tapas ni raíl DIN. Es necesario solicitar el kit de tapas + raíl DIN correspondiente. Armarios suministrados con puerta opaca. Código EAN: 8431044283142 Código eCl@ss 6.0: EC000058
