# Cofret superficie IP55 4 módulos 142x85x63 - de IDE Electric

- Propiedad del archivo: CONSTRUNARIO
- Formato: FIEBDC-3/2012
- Programa: Construnario Versión 3.51
- Fecha de los precios: 01/03/2023
- Divisa: EUR

**45004** u Cofret superficie IP55 4 módulos 142x85x63 - de IDE Electric
Precio: 26.32
MATERIALES LIBRES DE HALÓGENOS. ABS gris RAL 7035. IP55 - Superficie. Código EAN: 8431044450049 Código ETIM 6.0: EC000200
