# Mecanismos Conmutador unipolar de doble flecha 10A-250V - de IDE Electric

- Propiedad del archivo: CONSTRUNARIO
- Formato: FIEBDC-3/2012
- Programa: Construnario Versión 3.51
- Fecha de los precios: 01/03/2023
- Divisa: EUR

| Código | Ud | Descripción | Precio |
|---|---|---|---|
| 45180 | u | Mecanismos Conmutador unipolar de doble flecha 10A-250V - de IDE Electric | 27.64 |
