# Seguridad Lámpara emergencia extraible bateria recargable (2.4V-0, 5h, 230V-20mA) - de IDE Electric

- Propiedad del archivo: CONSTRUNARIO
- Formato: FIEBDC-3/2012
- Programa: Construnario Versión 3.51
- Fecha de los precios: 01/03/2023
- Divisa: EUR

| Código | Ud | Descripción | Precio |
|---|---|---|---|
| 45310 | u | Seguridad Lámpara emergencia extraible bateria recargable (2.4V-0, 5h, 230V-20mA) - de IDE Electric | 191.48 |
