# Mecanismos Regulador intensidad lum. 100-500W 230V/60-300W 127V - de IDE Electric

- Propiedad del archivo: CONSTRUNARIO
- Formato: FIEBDC-3/2012
- Programa: Construnario Versión 3.51
- Fecha de los precios: 01/03/2023
- Divisa: EUR

| Código | Ud | Descripción | Precio |
|---|---|---|---|
| 45400 | u | Mecanismos Regulador intensidad lum. 100-500W 230V/60-300W 127V - de IDE Electric | 93.90 |
