# Mecanismos Tapa ciega 1 módulo - de IDE Electric

- Propiedad del archivo: CONSTRUNARIO
- Formato: FIEBDC-3/2012
- Programa: Construnario Versión 3.51
- Fecha de los precios: 22/11/2023
- Divisa: EUR

| Código | Ud | Descripción | Precio |
|---|---|---|---|
| 45402 | u | Mecanismos Tapa ciega 1 módulo - de IDE Electric | 2.18 |
