# Cierre de gancho - de IDE Electric

- Propiedad del archivo: CONSTRUNARIO
- Formato: FIEBDC-3/2012
- Programa: Construnario Versión 3.51
- Fecha de los precios: 01/03/2023
- Divisa: EUR

**46250** u Cierre de gancho - de IDE Electric
Precio: 13.26
Carcasa fabricados en poliamida RAL7037 y lengüeta en acero. Llave doble paletón 5 mm no incluida. (Ref. 48449). Código EAN: 8431044036298 Código eCl@ss 6.0: EC000327
