# Compás neumático para cierre de gancho - de IDE Electric

- Propiedad del archivo: CONSTRUNARIO
- Formato: FIEBDC-3/2012
- Programa: Construnario Versión 3.51
- Fecha de los precios: 01/03/2023
- Divisa: EUR

**46251** u Compás neumático para cierre de gancho - de IDE Electric
Precio: 15.42
Mantiene el panel del modulo de mandos en posición abierta. Cada bolsa contiene un elevador, escuadra para sujeción y tirafondos de 3x12 mm. Fuerza nominal 15 Kg. Código EAN: 8431044036304 Código eCl@ss 6.0: EC002625
