# Pack de fijación mural 2ud - de IDE Electric

- Propiedad del archivo: CONSTRUNARIO
- Formato: FIEBDC-3/2012
- Programa: Construnario Versión 3.51
- Fecha de los precios: 01/03/2023
- Divisa: EUR

**48113** u Pack de fijación mural 2ud - de IDE Electric
Precio: 8.32
MATERIALES: Acero cincado. Escuadras para la fijación del armario a pared. PARA ARMARIO TIPO: FSC - ENL - BIG. Código EAN: 8431044481135 Código eCl@ss 6.0: EC002625
