# Pack cáncamos de elevación (2ud) - de IDE Electric

- Propiedad del archivo: CONSTRUNARIO
- Formato: FIEBDC-3/2012
- Programa: Construnario Versión 3.51
- Fecha de los precios: 01/03/2023
- Divisa: EUR

**48115** u Pack cáncamos de elevación (2ud) - de IDE Electric
Precio: 11.27
Accesorio para la elevación de armarios. Pack suministrado con toda la tornillería necesaria para su instalación. Suministro: Pack de 2 unidades. Materiales: Acero cincado. Código EAN: 8431044481159 Código eCl@ss 6.0: EC002367
