# Alzador de techo (4ud) - de IDE Electric

- Propiedad del archivo: CONSTRUNARIO
- Formato: FIEBDC-3/2012
- Programa: Construnario Versión 3.51
- Fecha de los precios: 01/03/2023
- Divisa: EUR

**48152** u Alzador de techo (4ud) - de IDE Electric
Precio: 34.84
MATERIALES: Acero cincado. Permiten elevar el techo, proporcionando ventilación natural. Se atornillan a la estructura en el punto de fijación del techo. Elevación de 20 mm. Suministro: Pack de 4 unid. PARA ARMARIOS TIPO: ENL. Código EAN: 8431044060552 Código eCl@ss 6.0: EC002625
