# Kit de sujeción Raíl DIN 800 de IDE - de IDE Electric

- Propiedad del archivo: CONSTRUNARIO
- Formato: FIEBDC-3/2012
- Programa: Construnario Versión 3.51
- Fecha de los precios: 06/05/2024
- Divisa: EUR

**48156** u Kit de sujeción Raíl DIN 800 de IDE - de IDE Electric
Precio: 25.34
MATERIALES: Acero cincado. Conjunto formado por soportes regulables en profundidad mas raíl DIN liso. Regulable de 53 a 120 mm. PARA ARMARIO TIPO: FSC - ENL. Código EAN: 8431044030777 Código eCl@ss 6.0: EC002620
