# Kit de sujeción Raíl DIN 1000 - de IDE Electric

- Propiedad del archivo: CONSTRUNARIO
- Formato: FIEBDC-3/2012
- Programa: Construnario Versión 3.51
- Fecha de los precios: 01/03/2023
- Divisa: EUR

**48158** u Kit de sujeción Raíl DIN 1000 - de IDE Electric
Precio: 42.27
MATERIALES: Acero cincado. Conjunto formado por soportes regulables en profundidad mas raíl DIN liso. Regulable de 53 a 120 mm. PARA ARMARIO TIPO: FSC - ENL. Código EAN: 8431044137391 Código eCl@ss 6.0: EC002620
