# Accesorios Armario protector compacto 1200x700x400 - de IDE Electric

- Propiedad del archivo: CONSTRUNARIO
- Formato: FIEBDC-3/2012
- Programa: Construnario Versión 3.51
- Fecha de los precios: 01/03/2023
- Divisa: EUR

**48221** u Accesorios Armario protector compacto 1200x700x400 - de IDE Electric
Precio: 803.89
Armario protector solo para cuadros de obra Star. Código EAN: 8431044482217
