# Raíl DIN 24 módulos+soportes ensamblaje, referencia 48242/300 de IDE. Para armarios de 300 de profundidad - de IDE Electric

- Propiedad del archivo: CONSTRUNARIO
- Formato: FIEBDC-3/2012
- Programa: Construnario Versión 3.51
- Fecha de los precios: 19/01/2023
- Divisa: EUR

| Código | Ud | Descripción | Precio |
|---|---|---|---|
| 48242_300 | u | Raíl DIN 24 módulos+soportes ensamblaje, referencia 48242/300 de IDE. Para armarios de 300 de profundidad - de IDE Electric | 24.88 |
