# Pack de elevación y fijación - de IDE Electric

- Propiedad del archivo: CONSTRUNARIO
- Formato: FIEBDC-3/2012
- Programa: Construnario Versión 3.51
- Fecha de los precios: 01/03/2023
- Divisa: EUR

**48244** u Pack de elevación y fijación - de IDE Electric
Precio: 21.60
MATERIALES: Chapa de acero pintado RAL9003. Todos los armarios se suministran con dos pletinas ref.: 48244 destinadas a ser utilizadas como sistema de elevación y transporte y posterior sistema de fijación a pared. PARA ARMARIOS TIPO: 40ENL - 55SUP. Código EAN: 8431044037455
