# Peine tetrapolar 63A tipo TENEDOR - de IDE Electric

- Propiedad del archivo: CONSTRUNARIO
- Formato: FIEBDC-3/2012
- Programa: Construnario Versión 3.51
- Fecha de los precios: 01/03/2023
- Divisa: EUR

**48269** u Peine tetrapolar 63A tipo TENEDOR - de IDE Electric
Barras de cobre planas. Fuerza de tensión de impulso: >= 4,5 kV. Voltaje nominal máximo: 690/1000 V AC/DC. Código EAN: 8431044482699 Código ETIM 6.0: EC000215
