# Funda espiral 12mm - de IDE Electric

- Propiedad del archivo: CONSTRUNARIO
- Formato: FIEBDC-3/2012
- Programa: Construnario Versión 3.51
- Fecha de los precios: 01/03/2023
- Divisa: EUR

**48287** u Funda espiral 12mm - de IDE Electric
Precio: 3.96
Tubo en espiral retardante de llama que proporciona protección mecánica a los cables eléctricos. Espiral SPIRFLEX color negro. Material libre de halógenos. Rango de temperatura: -50ºC + 85ºC. Tolerancias: Diámetro interno +-1 mm / Espesor: +-0,2 mm. Código EAN: 8431044482873 Código ETIM 6.0: EC002604
