# Pintura RAL7035 gris texturado - de IDE Electric

- Propiedad del archivo: CONSTRUNARIO
- Formato: FIEBDC-3/2012
- Programa: Construnario Versión 3.51
- Fecha de los precios: 01/03/2023
- Divisa: EUR

**48292** u Pintura RAL7035 gris texturado - de IDE Electric
Precio: 43.77
SUMINISTRO: Bote 400 ml. Código EAN: 8431044482927 Código eCl@ss 6.0: EC001899
