# Pack soporte regulación de plata - de IDE Electric

- Propiedad del archivo: CONSTRUNARIO
- Formato: FIEBDC-3/2012
- Programa: Construnario Versión 3.51
- Fecha de los precios: 01/03/2023
- Divisa: EUR

**48340** u Pack soporte regulación de plata - de IDE Electric
Precio: 12.78
MATERIALES: Acero galvanizado. Suministradas con los accesorios necesarios para su colocación. Permite regular la placa en profundidad en armarios de superficie (placas tipo PML). PARA ARMARIOS Atlantic y Atlantic Plus. Código EAN: 8431044045535
