# Elemento de sujeción deplaca regulabre, referencia 48340/300 de IDE. Para armarios de superficie de 300 de profundidad. - de IDE Electric

- Propiedad del archivo: CONSTRUNARIO
- Formato: FIEBDC-3/2012
- Programa: Construnario Versión 3.51
- Fecha de los precios: 19/01/2023
- Divisa: EUR

| Código | Ud | Descripción | Precio |
|---|---|---|---|
| 48340_300 | u | Elemento de sujeción deplaca regulabre, referencia 48340/300 de IDE. Para armarios de superficie de 300 de profundidad. - de IDE Electric | 34.78 |
