# Soporte de placa para caja moldeada (MCCB), referencia 48345/300 de IDE. Para amarios de profundidad 300 - de IDE Electric

- Propiedad del archivo: CONSTRUNARIO
- Formato: FIEBDC-3/2012
- Programa: Construnario Versión 3.51
- Fecha de los precios: 19/01/2023
- Divisa: EUR

| Código | Ud | Descripción | Precio |
|---|---|---|---|
| 48345_300 | u | Soporte de placa para caja moldeada (MCCB), referencia 48345/300 de IDE. Para amarios de profundidad 300 - de IDE Electric | 37.22 |
