# Retenedor de puerta para serie Argenta armario>=250-L=130 - de IDE Electric

- Propiedad del archivo: CONSTRUNARIO
- Formato: FIEBDC-3/2012
- Programa: Construnario Versión 3.51
- Fecha de los precios: 01/03/2023
- Divisa: EUR

**48380** u Retenedor de puerta para serie Argenta armario>=250-L=130 - de IDE Electric
Precio: 33.16
Para armarios Argenta en acero laminado de anchura mayor de 250 mm. Permite retener la puerta cuando llega al final de su recorrido. No es compatible con el montaje de puerta interior ni de chasis. Fabricado en acero cincado. Código EAN: 8431044081410 Código eCl@ss 6.0: EC002626
