# Cierre 1P ATEX, referencia 48405 de IDE - de IDE Electric

- Propiedad del archivo: CONSTRUNARIO
- Formato: FIEBDC-3/2012
- Programa: Construnario Versión 3.51
- Fecha de los precios: 01/03/2023
- Divisa: EUR

**48405** u Cierre 1P ATEX, referencia 48405 de IDE - de IDE Electric
Precio: 15.65
Fabricados en zamak cromado con junta inyectada. Llave doble paletón 5 mm en poliamida no incluida (Ref.48449). Para armarios hasta 800 mm de altura. Código EAN: 8431044090573 Código eCl@ss 6.0: EC000327
