# Cierre JIS 1/4 de vuelta de palomilla 1P con llave, referencia 48409 de IDE - de IDE Electric

- Propiedad del archivo: CONSTRUNARIO
- Formato: FIEBDC-3/2012
- Programa: Construnario Versión 3.51
- Fecha de los precios: 01/03/2023
- Divisa: EUR

**48409** u Cierre JIS 1/4 de vuelta de palomilla 1P con llave, referencia 48409 de IDE - de IDE Electric
Precio: 35.03
Carcasa fabricada en poliamida negra y lengüeta en acero. Cierre de compañía tipo JIS. Llave de aluminio cod.333 incluida (1 ud.) (Ref.: 48550 para repuesto). Para armarios hasta 800 mm de altura. Código EAN: 8431044081830 Código eCl@ss 6.0: EC000327
