# Cierre JIS 1/4 de vuelta de palomilla 3P con llave, referencia 48410 de IDE - de IDE Electric

- Propiedad del archivo: CONSTRUNARIO
- Formato: FIEBDC-3/2012
- Programa: Construnario Versión 3.51
- Fecha de los precios: 01/03/2023
- Divisa: EUR

**48410** u Cierre JIS 1/4 de vuelta de palomilla 3P con llave, referencia 48410 de IDE - de IDE Electric
Precio: 51.42
Carcasa fabricada en poliamida negra y lengüeta en acero. Cierre de compañía tipo JIS. Llave de aluminio cod.333 incluida (1 ud.). (Ref.: 48550 para repuesto). Para armarios a partir de 1000 mm de altura o puerta doble. No incluye varillas para cierre 3P. Código EAN: 8431044081847 Código eCl@ss 6.0: EC000327
