# Cierre 3P 1/4 de vuelta de palomilla sin llave, referencia 48413 de IDE. No incluye varillas - de IDE Electric

- Propiedad del archivo: CONSTRUNARIO
- Formato: FIEBDC-3/2012
- Programa: Construnario Versión 3.51
- Fecha de los precios: 01/03/2023
- Divisa: EUR

**48413** u Cierre 3P 1/4 de vuelta de palomilla sin llave, referencia 48413 de IDE. No incluye varillas - de IDE Electric
Precio: 45.51
Carcasa y lengüeta fabricadas en poliamida negra. Palomilla fija sin llave. Para armarios a partir de 1000 mm de altura o puerta doble. No incluye varillas para cierre 3P. Código EAN: 8431044060545 Código eCl@ss 6.0: EC000327
