# Cierre 3P doble paletón 5 mm, referencia 48414 de IDE. No incluye varillas - de IDE Electric

- Propiedad del archivo: CONSTRUNARIO
- Formato: FIEBDC-3/2012
- Programa: Construnario Versión 3.51
- Fecha de los precios: 01/03/2023
- Divisa: EUR

**48414** u Cierre 3P doble paletón 5 mm, referencia 48414 de IDE. No incluye varillas - de IDE Electric
Precio: 21.84
Carcasa fabricada en poliamida RAL7037 y lengüeta en acero. Para armarios a partir de 1000 mm de altura o puerta doble. No incluye varillas para cierre 3P. Llave doble paletón en zamak 5 mm no incluida. (Ref.48460). Código EAN: 8431044057903 Código eCl@ss 6.0: EC000327
