# Sujeción a mástil ancho, referencia 48420/3040 de IDE. Armario 300-400 mm - de IDE Electric

- Propiedad del archivo: CONSTRUNARIO
- Formato: FIEBDC-3/2012
- Programa: Construnario Versión 3.51
- Fecha de los precios: 13/05/2024
- Divisa: EUR

**48420_3040** u Sujeción a mástil ancho, referencia 48420/3040 de IDE. Armario 300-400 mm - de IDE Electric
Precio: 65.91
Incorpora guías, abrazaderas y tornillería necesaria para su instalación. Para poste circular de 100 a 200 mm de diámetro y para poste cuadrado de 60 a 100 mm de lado. Para armarios de 300 a 800 mm de anchura. Carga máxima 130 kg. Código EAN: 8431044371108 Código ETIM 8.0: EC000327
