# Pantalla protección embarrado perfil 1000x500x3 mm - de IDE Electric

- Propiedad del archivo: CONSTRUNARIO
- Formato: FIEBDC-3/2012
- Programa: Construnario Versión 3.51
- Fecha de los precios: 01/03/2023
- Divisa: EUR

**48421** u Pantalla protección embarrado perfil 1000x500x3 mm - de IDE Electric
Precio: 24.45
Pantalla de protección para embarrados de perfil. Materiales: metacrilato. Código EAN: 8431044033716
