# Tornillos autorroscantes para chapa fina M4x7 - de IDE Electric

- Propiedad del archivo: CONSTRUNARIO
- Formato: FIEBDC-3/2012
- Programa: Construnario Versión 3.51
- Fecha de los precios: 01/03/2023
- Divisa: EUR

| Código | Ud | Descripción | Precio |
|---|---|---|---|
| 48431 | cu | Tornillos autorroscantes para chapa fina M4x7 - de IDE Electric | 0.40 |
