# Tornillos rosca chapa DIN798 F 3, 5x6, 5 - de IDE Electric

- Propiedad del archivo: CONSTRUNARIO
- Formato: FIEBDC-3/2012
- Programa: Construnario Versión 3.51
- Fecha de los precios: 01/03/2023
- Divisa: EUR

| Código | Ud | Descripción | Precio |
|---|---|---|---|
| 48432 | cu | Tornillos rosca chapa DIN798 F 3, 5x6, 5 - de IDE Electric | 0.33 |
