# Elemento sujeción raíl para armarios de superficie de IDE - de IDE Electric

- Propiedad del archivo: CONSTRUNARIO
- Formato: FIEBDC-3/2012
- Programa: Construnario Versión 3.51
- Fecha de los precios: 06/06/2024
- Divisa: EUR

**48444** u Elemento sujeción raíl para armarios de superficie de IDE - de IDE Electric
Precio: 20.30
Elemento sujeción raíl para armarios de superficie Código EAN: 8431044484440
