# Cierre doble paletón 5 mm superficie - de IDE Electric

- Propiedad del archivo: CONSTRUNARIO
- Formato: FIEBDC-3/2012
- Programa: Construnario Versión 3.51
- Fecha de los precios: 01/03/2023
- Divisa: EUR

**48445** u Cierre doble paletón 5 mm superficie - de IDE Electric
Precio: 18.28
Carcasa fabricados en poliamida RAL7037 y lengüeta en acero. Llave doble paletón 5 mm no incluida. Código EAN: 8431044484457 Código eCl@ss 6.0: EC000327
