# Cierre en cuadrado y llave en cuadrado, referencia 48455 de IDE - de IDE Electric

- Propiedad del archivo: CONSTRUNARIO
- Formato: FIEBDC-3/2012
- Programa: Construnario Versión 3.51
- Fecha de los precios: 01/03/2023
- Divisa: EUR

**48455** u Cierre en cuadrado y llave en cuadrado, referencia 48455 de IDE - de IDE Electric
Precio: 13.10
Carcasa y lengüeta fabricadas en poliamida negra. Para armarios hasta 800 mm de altura. Todas las referencias incluyen su llave correspondiente. Código EAN: 8431044484556 Código eCl@ss 6.0: EC000327
