# Cierre 1/4 vuelta tipo buzón con llave. Cod. 333, referencia 48456 de IDE - de IDE Electric

- Propiedad del archivo: CONSTRUNARIO
- Formato: FIEBDC-3/2012
- Programa: Construnario Versión 3.51
- Fecha de los precios: 01/03/2023
- Divisa: EUR

**48456** u Cierre 1/4 vuelta tipo buzón con llave. Cod. 333, referencia 48456 de IDE - de IDE Electric
Precio: 13.71
Carcasa fabricada en poliamida RAL7037 y lengüeta en acero. Llave de aluminio cod.333 incluida (1 ud.). (Ref.: 48550 para repuesto). Para armarios hasta 800 mm de altura. Código EAN: 8431044484563 Código eCl@ss 6.0: EC000327
