# Cierre 1/4 de vuelta de palomilla con llave. Cod 333, referencia 48457 de IDE - de IDE Electric

- Propiedad del archivo: CONSTRUNARIO
- Formato: FIEBDC-3/2012
- Programa: Construnario Versión 3.51
- Fecha de los precios: 06/05/2024
- Divisa: EUR

**48457** u Cierre 1/4 de vuelta de palomilla con llave. Cod 333, referencia 48457 de IDE - de IDE Electric
Precio: 30.32
Carcasa y lengüeta fabricadas en poliamida negra. Llave de aluminio cod.333 incluida (1 ud.) (Ref.: 48550 para repuesto). para armarios hasta 800 mm de altura. Código EAN: 8431044484570 Código eCl@ss 6.0: EC000327
