# Interruptor final de carrera - de IDE Electric

- Propiedad del archivo: CONSTRUNARIO
- Formato: FIEBDC-3/2012
- Programa: Construnario Versión 3.51
- Fecha de los precios: 01/03/2023
- Divisa: EUR

**48462** u Interruptor final de carrera - de IDE Electric
Precio: 66.32
Contacto NC. Extensible desde 122,5 hasta 165,5. No es compatible con la instalación de chasis ni de puertas interiores. Código EAN: 8431044004112 Código eCl@ss 6.0: EC000030
