# Retenedor de puerta, referencia 48466/B de IDE. Para armarios serie Argenta Big. L=230 - de IDE Electric

- Propiedad del archivo: CONSTRUNARIO
- Formato: FIEBDC-3/2012
- Programa: Construnario Versión 3.51
- Fecha de los precios: 19/01/2023
- Divisa: EUR

| Código | Ud | Descripción | Precio |
|---|---|---|---|
| 48466_B | u | Retenedor de puerta, referencia 48466/B de IDE. Para armarios serie Argenta Big. L=230 - de IDE Electric | 81.42 |
