# Pack accesorios para placa parcial, referencia 48472 de IDE. 4ud - de IDE Electric

- Propiedad del archivo: CONSTRUNARIO
- Formato: FIEBDC-3/2012
- Programa: Construnario Versión 3.51
- Fecha de los precios: 13/05/2024
- Divisa: EUR

**48472** u Pack accesorios para placa parcial, referencia 48472 de IDE. 4ud - de IDE Electric
Precio: 23.26
MATERIALES: Acero cincado. Escuadras de fijación para el montaje de placas directamente a la estructura del armario. Se suministran los packs de escuadras mas los elementos de fijación. PARA ARMARIO TIPO: FSC - ENL -BIG. Código EAN: 8431044484723 Código eCl@ss 6.0: EC002625
