# Embellecedor cantonera gris claro 6m - de IDE Electric

- Propiedad del archivo: CONSTRUNARIO
- Formato: FIEBDC-3/2012
- Programa: Construnario Versión 3.51
- Fecha de los precios: 01/03/2023
- Divisa: EUR

**48478** u Embellecedor cantonera gris claro 6m - de IDE Electric
Precio: 41.54
MATERIALES: PVC plastificado. Rango de temperatura -40 ºC +90 ºC Código EAN: 8431044012735
