# Pack retenedor de cierre (4 unid) - de IDE Electric

- Propiedad del archivo: CONSTRUNARIO
- Formato: FIEBDC-3/2012
- Programa: Construnario Versión 3.51
- Fecha de los precios: 01/03/2023
- Divisa: EUR

**48482** u Pack retenedor de cierre (4 unid) - de IDE Electric
Precio: 17.81
MATERIALES: Zamak. Suministro: Pack de 4 unidades. PARA ARMARIOS TIPO: FSC - ENL - BIG. Código EAN: 8431044484822 Código eCl@ss 6.0: EC002620
