# Cierre interior puerta doble y varilla 1800 de IDE - de IDE Electric

- Propiedad del archivo: CONSTRUNARIO
- Formato: FIEBDC-3/2012
- Programa: Construnario Versión 3.51
- Fecha de los precios: 06/05/2024
- Divisa: EUR

**48484** u Cierre interior puerta doble y varilla 1800 de IDE - de IDE Electric
Precio: 106.92
MATERIALES: Poliamida con fibra de vidrio. Cierre interior de 2 puntos 1/4 de vuelta. Incluye varillas en función de la altura del armario. PARA ARMARIOS TIPO: FSC - ENL - BIG. Código EAN: 8431044004075 Código eCl@ss 6.0: EC000327
