# Cierre 1/4 vuelta tipo buzón 3P con llave, referencia 48496 de IDE - de IDE Electric

- Propiedad del archivo: CONSTRUNARIO
- Formato: FIEBDC-3/2012
- Programa: Construnario Versión 3.51
- Fecha de los precios: 01/03/2023
- Divisa: EUR

**48496** u Cierre 1/4 vuelta tipo buzón 3P con llave, referencia 48496 de IDE - de IDE Electric
Precio: 40.68
Carcasa fabricada en poliamida RAL7037 y lengüeta en acero. Llave de aluminio cod.333 incluida (1 unid.). (Ref.: 48550 para repuesto). Para armarios a partir de 1000 mm de altura o puerta doble. No incluye varillas para cierre 3P. Código EAN: 8431044011851 Código eCl@ss 6.0: EC000327
